# Paviment de suro. Sistema Bio Deco Floor "BIOVALSURO"

- Propietat de l'arxiu: CYPE Ingenieros S.A.
- Format: FIEBDC-3/2016
- Programa: Generador de preus de la construcció. CYPE Ingenieros, S.A.
- Data: 24/01/2025
- Divisa: EUR
- Costos indirectes: 3 %
- IVA: 21 %

## R Revestiments i extradossats

### RS Paviments

#### RSO De suro

**RSO020** m² Paviment de suro. Sistema Bio Deco Floor "BIOVALSURO".
Paviment de suro, sistema Bio Deco Floor "BIOVALSURO", format per llosetes de suro, "BIOVALSURO", de 600x300x6 mm, pes 3,305 kg/m², lliscabilitat classe DS segons UNE-EN 13893, Euroclasse Dfl-s1 de reacció al foc segons UNE-EN 13501-1, color a escollir. COL·LOCACIÓ: en interiors amb adhesiu vinílic en dispersió aquosa, "BIOVALSURO". EMPRIMACIÓ: emprimació monocomponent, "BIOVALSURO", a base de copolímers acrílics, previ escatat de la superfície. ACABAT: vernís a l'aigua de poliuretà bicomponent, "BIOVALSURO", acabat brillant.
Inclou: Replanteig. Aplicació de l'adhesiu. Col·locació dels lots. Tall i col·locació de les llosetes perimetrals. Escatat de la superfície. Aplicació de l'emprimació. Aplicació de la capa d'acabat. Eliminació i neteja del material sobrant. Neteja final del paviment.
Criteri d'amidament de projecte: Superfície útil, mesura segons documentació gràfica de Projecte. No s'ha incrementat l'amidament per trencaments i retallades, ja que en la descomposició s'ha considerat un 5% més de peces.
Criteri de mesura d'obra: Es mesurarà la superfície realment executada segons especificacions de Projecte.

| Codi | Ut | Descripció | Rendiment | Preu | Import |
|---|---|---|---|---|---|
| mt18mlv010a | m² | Lloseta de suro, "BIOVALSURO", de 600x300x6 mm, pes 3,305 kg/m², lliscabilitat classe DS segons UNE-EN 13893, Euroclasse Dfl-s1 de reacció al foc segons UNE-EN 13501-1, color a escollir. (material) | 1.05 | 32.2 | 33.810 |
| mt18mlv020a | l | Adhesiu vinílic en dispersió aquosa, "BIOVALSURO", amb classe de durabilitat D3, segons UNE-EN 204. (material) | 1 | 2.74 | 2.740 |
| mt27baj080a | l | Emprimació monocomponent, "BIOVALSURO", a base de copolímers acrílics. (material) | 0.1 | 12 | 1.200 |
| mt27baj090a | l | Vernís a l'aigua de poliuretà bicomponent, "BIOVALSURO", acabat brillant. (material) | 0.1 | 29.1 | 2.910 |
| mo011 | h | Oficial 1ª muntador. (mà d'obra) | 0.543 | 30.63 | 16.632 |
| mo080 | h | Ajudant muntador. (mà d'obra) | 0.543 | 26.39 | 14.330 |
| % | % | Costos directes complementaris | 2 % | 71.622 | 1.432 |
|  |  | Costos directes |  |  | 73.054 |

Residus:
- col·locació: mt27baj080a Emprimació monocomponent, "BIOVALSURO", a base de copolímers acrílics; factor de residu 0.03
- col·locació: mt27baj090a Vernís a l'aigua de poliuretà bicomponent, "BIOVALSURO", acabat brillant; factor de residu 0.0275

## Recursos

**mt27baj080a** l Emprimació monocomponent, "BIOVALSURO", a base de copolímers acrílics
Dades tècniques: Cost energètic 78.123 MJ; Emissió de CO2 2.976 kg; Codi LER 17 09 04; Massa de l'element 1.03 kg; Volum 0.000687 m3
Residus:
- embalatge: re150104 Envasos metàl·lics. (component de residu); rendiment 0.064 kg; Codi LER 15 01 04; Massa de l'element 1 kg; Volum 0.001667 m3

**mt27baj090a** l Vernís a l'aigua de poliuretà bicomponent, "BIOVALSURO", acabat brillant
Dades tècniques: Cost energètic 33.929 MJ; Emissió de CO2 2.014 kg; Codi LER 08 01 11; Massa de l'element 1.05 kg; Volum 0.001167 m3
Residus:
- embalatge: re150104 Envasos metàl·lics; rendiment 0.057 kg
